# Balastos para lámparas fluorescentes compactas BE-226-TC-3 c/tapa 2x26W 220-240V

- Propiedad del archivo: CONSTRUNARIO
- Formato: FIEBDC-3/2012
- Programa: Construnario Versión 1.9
- Fecha de los precios: 30/10/2013
- Divisa: EUR

**9621100-ELT** u Balastos para lámparas fluorescentes compactas BE-226-TC-3 c/tapa 2x26W 220-240V
Balastos electrónicos de alta frecuencia con precalentamiento de cátodos y alto factor de potencia, para lámparas fluorescentes compactas BE-226-TC-3 c/tapa 2x26W 220-240V Balastos IP20 para uso como equipo independiente. Conforme CE. Certificados.
