# Equipo electrónico rotulación c/lámpara fluorescente T8 BE-230-EN-2 2x30W ENC.JERRARDS

- Propiedad del archivo: CONSTRUNARIO
- Formato: FIEBDC-3/2012
- Programa: Construnario Versión 1.9
- Fecha de los precios: 28/04/2014
- Divisa: EUR

**9626040-ELT** u Equipo electrónico rotulación c/lámpara fluorescente T8 BE-230-EN-2 2x30W ENC.JERRARDS
Equipos electrónicos para rotulación con lámparas fluorescentes T8 BE-230-EN-2 2x30W ENC.JERRARDS Protección IP67; para incorporar a rótulos o marquesinas en ambientes agresivos. Presenta envolvente de aluminio y conexiones por cables manguera de doble aislamiento: -La serie -EN incorpora mangueras con cables pelados. -La serie -EN-2 incorpora mangueras con portalámparas semiestancos. -La serie -EN-3 incorpora magueras con conector IP40 enchufable. Conforme Œ
