# Reactancia lámpara fluorescente compacta Conexión rápida AC1 04/12-SP-2 4-6-8W 125V 50Hz FR

- Propiedad del archivo: CONSTRUNARIO
- Formato: FIEBDC-3/2012
- Programa: Construnario Versión 1.9
- Fecha de los precios: 28/04/2014
- Divisa: EUR

**1111870-ELT** u Reactancia lámpara fluorescente compacta Conexión rápida AC1 04/12-SP-2 4-6-8W 125V 50Hz FR
Reactancias de arranque por cebador y bajo factor de potencia, para lámparas fluorescentes compactas. Conexión rápida AC1 04/12-SP-2 4-6-8W 125V 50Hz FR De uso interior, para incorporar a luminarias. Impregnadas al vacío en resina de poliéster. Conforme Œ. Iguales dimensiones para tensiones 110, 115, 120, 127V y frecuencias de 50 ó 60Hz.
