# Reactancia lámpara fluorescente compacta Conexión tornillo AC1 4/12-4 40W 125V 50Hz BF

- Propiedad del archivo: CONSTRUNARIO
- Formato: FIEBDC-3/2012
- Programa: Construnario Versión 1.9
- Fecha de los precios: 28/04/2014
- Divisa: EUR

**1115990-ELT** u Reactancia lámpara fluorescente compacta Conexión tornillo AC1 4/12-4 40W 125V 50Hz BF
Reactancias de arranque por cebador y bajo factor de potencia, para lámparas fluorescentes compactas. Conexión tornillo AC1 4/12-4 40W 125V 50Hz BF De uso interior, para incorporar a luminarias. Impregnadas al vacío en resina de poliéster. Conforme Œ. Para asegurar su vida media es imprescindible la colocación del condensador para alto factor de potencia. Iguales dimensiones para tensiones 110, 115, 120, 127V y frecuencias de 50 ó 60Hz.
