# Reactancia lámpara fluorescente compacta Conexión tornillo AC1 18/23-D-SC-1 18W 230V (45)

- Propiedad del archivo: CONSTRUNARIO
- Formato: FIEBDC-3/2012
- Programa: Construnario Versión 1.9
- Fecha de los precios: 28/04/2014
- Divisa: EUR

**1111633-ELT** u Reactancia lámpara fluorescente compacta Conexión tornillo AC1 18/23-D-SC-1 18W 230V (45)
Reactancias de arranque por cebador y bajo factor de potencia, para lámparas fluorescentes compactas. Conexión tornillo AC1 18/23-D-SC-1 18W 230V (45) De uso interior, para incorporar a luminarias. Impregnadas al vacío en resina de poliéster. Conforme Œ. Certificadas Se pueden fabricar en tensiones de 220 ó 240V y frecuencias de 50 ó 60Hz. Se pueden fabricar con protección térmica incorporada.
