# Reactancia lámpara fluorescente compacta Conexión rápida AC1 26/23-SC AGUJERO.2mm

- Propiedad del archivo: CONSTRUNARIO
- Formato: FIEBDC-3/2012
- Programa: Construnario Versión 1.9
- Fecha de los precios: 28/04/2014
- Divisa: EUR

**1113103-ELT** u Reactancia lámpara fluorescente compacta Conexión rápida AC1 26/23-SC AGUJERO.2mm
Reactancias de arranque por cebador y bajo factor de potencia, para lámparas fluorescentes compactas. Conexión rápida AC1 26/23-SC AGUJERO.2mm De uso interior, para incorporar a luminarias. Impregnadas al vacío en resina de poliéster. Conforme Œ. Certificadas Se pueden fabricar en tensiones de 220 ó 240V y frecuencias de 50 ó 60Hz. Se pueden fabricar con protección térmica incorporada.
