# Cebadores electrónicos para lámparas fluorescentes Tipo estándar AF1-005 200V

- Propiedad del archivo: CONSTRUNARIO
- Formato: FIEBDC-3/2012
- Programa: Construnario Versión 1.9
- Fecha de los precios: 28/04/2014
- Divisa: EUR

**3110060-ELT** u Cebadores electrónicos para lámparas fluorescentes Tipo estándar AF1-005 200V..
Cebadores electrónicos para lámparas fluorescentes para incorporar a luminarias o rótulos Tipo estándar AF1-005 200V.. Se adapta a los portacebadores convencionales. Producen el encendido en 1-2 segundos, previo calentamiento de cátodos. Bloquean lámpara agotada o defectuosa, rearmándose cuando se repone o asegura su correcta conexión. Más de 300.000 encendidos por lámpara. Conforme Œ.
