# Cebadores electrónicos para lámparas fluorescentes Tipo protegido AF1 001 200V

- Propiedad del archivo: CONSTRUNARIO
- Formato: FIEBDC-3/2012
- Programa: Construnario Versión 1.9
- Fecha de los precios: 28/04/2014
- Divisa: EUR

**3110010-ELT** u Cebadores electrónicos para lámparas fluorescentes Tipo protegido AF1 001 200V..
Cebadores electrónicos para lámparas fluorescentes para incorporar a luminarias o rótulos Tipo protegido AF1-001 200V.. Encapsulado en resina y con clemas de conexión por tornillo (no requiere portacebador) Producen el encendido en 1-2 segundos, previo calentamiento de cátodos. Bloquean lámpara agotada o defectuosa, rearmándose cuando se repone o asegura su correcta conexión. Más de 300.000 encendidos por lámpara. Conforme Œ.
