# Sistema arranque rápido p/lámp.fluor.muy alta emisión AR1 11/23-2 1x110W 230V 50Hz CABL

- Propiedad del archivo: CONSTRUNARIO
- Formato: FIEBDC-3/2012
- Programa: Construnario Versión 1.9
- Fecha de los precios: 28/04/2014
- Divisa: EUR

**4210141-ELT** u Sistema arranque rápido p/lámp.fluor.muy alta emisión AR1 11/23-2 1x110W 230V 50Hz CABL
Sistemas de arranque rápido que no requieren de cebadores externos para lámparas fluorescentes de muy alta emisión AR1 11/23-2 1x110W 230V 50Hz CABL Equipos en alto factor. Uso interior. En caso de centralizar, consultar a nuestro servicio técnico previamente. Conforme Œ.
