# Equipo rotulación c/lámpara fluorescente alta emisión(HO) AR210/23-5 2x105W 230V 50Hz AL.c/m

- Propiedad del archivo: CONSTRUNARIO
- Formato: FIEBDC-3/2012
- Programa: Construnario Versión 1.9
- Fecha de los precios: 28/04/2014
- Divisa: EUR

**4220581-ELT** u Equipo rotulación c/lámpara fluorescente alta emisión(HO) AR210/23-5 2x105W 230V 50Hz AL.c/m
Equipos para rotulación con lámparas fluorescentes de alta emisión (HO) AR210/23-5 2x105W 230V 50Hz AL.c/m Sistema de arranque rápido que no requieren de cebadores externos. Presentan envolvente de aluminio y conexiones por mangueras. Bajo pedido se pueden suministrar con prensaestopas. Equipos de alto factor IP53 para incorporar a rótulos o marquesinas. Conforme Œ.
