# Modulo alimentación para sistema alumbrado emergencia FES 6-80/4D/180 6-80W 3h

- Propiedad del archivo: CONSTRUNARIO
- Formato: FIEBDC-3/2012
- Programa: Construnario Versión 1.9
- Fecha de los precios: 28/04/2014
- Divisa: EUR

**9513050-ELT** u Modulo alimentación para sistema alumbrado emergencia FES 6-80/4D/180 6-80W 3h
Modulos de emergencia con batería para lámparas fluorescentes Clase I IP20 FES 6-80/4D/180 6-80W 3h Sistema 5 polos: en caso de emergencia desconecta los cuatro polos de la lámpara y la alimentación del balasto principal. Módulos con función de autodiagnóstico semanal y led de señalización de estado. Conforme Œ.
