# Batería recargable 4,8V 4,5Ah NiCd

- Propiedad del archivo: CONSTRUNARIO
- Formato: FIEBDC-3/2012
- Programa: Construnario Versión 1.9
- Fecha de los precios: 28/04/2014
- Divisa: EUR

| Código | Ud | Descripción |
|---|---|---|
| 9513051-ELT | u | Batería recargable 4,8V 4,5Ah NiCd |
