# Convertidor para lámpara fluorescente corriente continua CE1 4/01 18-20-36-40W 12V

- Propiedad del archivo: CONSTRUNARIO
- Formato: FIEBDC-3/2012
- Programa: Construnario Versión 1.9
- Fecha de los precios: 28/04/2014
- Divisa: EUR

**9410020-ELT** u Convertidor para lámpara fluorescente corriente continua CE1 4/01 18-20-36-40W 12V
Convertidor para lámpara fluorescente para alimentación en corriente contínua CE1 4/01 18-20-36-40W 12V De uso interior. Para incorporar a luminarias. Para iluminación fluorescente en caravanas, medios de transporte o cualquier estancia alimentada con baterías o acumuladores. Conforme Œ.
