# Transformador electrónico para lámpara halógena TCE 7/23-E 20-70VA 230-240V 50-60H

- Propiedad del archivo: CONSTRUNARIO
- Formato: FIEBDC-3/2012
- Programa: Construnario Versión 1.9
- Fecha de los precios: 28/04/2014
- Divisa: EUR

**9813040-ELT** u Transformador electrónico para lámpara halógena TCE 7/23-E 20-70VA 230-240V 50-60H
Transformador electrónico para lámparas halógenas MBTS TCE 5/23-E 20-50VA 230-240V 50-60H Montaje interior. Transformador a incorporar. Protegidos para funcionamiento en vavío. Protegidos contra circuitos, sobrecarga o sobretemperatura. Regulables por dimmer de recorte de final de fase (IGBT). Conforme Œ Certificados.
