# Transformador electrónico para lámpara halógena DTCE 6/23-E 10-60VA 230-240V 50-60H

- Propiedad del archivo: CONSTRUNARIO
- Formato: FIEBDC-3/2012
- Programa: Construnario Versión 1.9
- Fecha de los precios: 28/04/2014
- Divisa: EUR

**9810030-ELT** u Transformador electrónico para lámpara halógena DTCE 6/23-E 10-60VA 230-240V 50-60H
Transformador electrónico para lámparas halógenas MBTS DTCE 6/23-E 10-60VA 230-240V 50-60H Montaje interior. Transformador a incorporar. Protegidos para funcionamiento en vavío. Protegidos contra circuitos, sobrecarga o sobretemperatura. Regulable entre 5% y 100% mediante pulsador normalmente abierto, sin necesidad de regulador o dimmer adicional. Conforme Œ Certificados.
