# Reactancia para lámpara de vapor de mercurio Interior bajo factor VMI 25/23-SC 250W 230V 50Hz

- Propiedad del archivo: CONSTRUNARIO
- Formato: FIEBDC-3/2012
- Programa: Construnario Versión 1.9
- Fecha de los precios: 28/04/2014
- Divisa: EUR

**5112680-ELT** u Reactancia para lámpara de vapor de mercurio Interior bajo factor VMI 25/23-SC 250W 230V 50Hz
Reactancias para lámpara de vapor de mercurio uso interior, bajo factor de potencia, para incorporar a luminarias VMI 25/23-SC 250W 230V 50Hz Se pueden fabricar para tensiones de 220 ó 240V y frecuencias de 50 ó 60Hz. Conforme Œ Certificadas (80-400W)
