# Reactancia para lámpara de vapor de mercurio Interior alto factor VMI 25/23-3 AF 250W230V

- Propiedad del archivo: CONSTRUNARIO
- Formato: FIEBDC-3/2012
- Programa: Construnario Versión 1.9
- Fecha de los precios: 28/04/2014
- Divisa: EUR

**5612560-ELT** u Reactancia para lámpara de vapor de mercurio Interior alto factor VMI 25/23-3 AF 250W230V
Reactancias para lámpara de vapor de mercurio uso interior, alto factor de potencia, para incorporar a luminarias VMI 25/23-3 AF 250W230V Se pueden fabricar para tensiones de 220 ó 240V y frecuencias de 50 ó 60Hz. Conforme Œ Certificadas (80-400W)
